# Mülheim - Neubau Heißener Bad
Angebotsaufforderung (GAEB DA XML 3.2, DA83)
Projekt: G20063
Währung: EUR
Vergabeart: Offenes Verfahren
Erstellt mit: GXML Toolbox V3.3 R20220330, ORCA AVA 25.0.5 - Enterprise Edition 25.00.05, 19.03.2025

## I.Allgemeine Baubeschreibung
Objektbeschreibung

Die Stadt Mülheim an der Ruhr beabsichtigt, am Standort des Heißener Bades an der Yorckstraße 2 einen Ersatzneubau für das dort befindliche und abgängige Bad zu errichten. Die Einstellung des Betriebes und der Rückbau der Anlage erfolgt erst nach Fertigstellung des Neubaus.

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
Das auf dem stadteigenen Grundstück an der Yorckstraße im Stadtteil Heißen soll das neue Hallenbad neben dem abgängigen Bestandsbad aus den 1970er Jahren als kompakter Baukörper gebaut werden. Die Anordnung richtet sich sowohl nach der bestehenden benachbarten Bebauung, einer optimalen Funktion sowie der Ausrichtung entsprechend der Besonnung. Auch ist ein wirtschaftlicher Zuschnitt des verbleibenden restlichen Grundstücks zu berücksichtigen. Das für den Neubau vorgesehene Gelände liegt im östlichen Teil der Stadt Mülheim an der Ruhr in der Umgebung von einer Wohnbebauung mit angrenzenden Gewerbegebiet. Im Norden, Westen und Süden grenzt das Grundstück an viel befahrene Straßen u.a. die A 40 und die B 1. Nach Süden und Westen hin steigt das mit Baumbestand versehene Grundstück stark an. Durch die Anordnung des neuen Baukörpers im östlichen Bereich des Grundstücks wird eine Abschirmung zur bestehenden Wohnbebauung erreicht und gleichzeitig eine möglichst große Freifläche mit Südwest-Ausrichtung ermöglicht.
Der städtebauliche Grundansatz sieht eine eher geschlossene, massive Fassadengestaltung zur nördlich und östlich gelegenen Nachbarbebauung und geöffnete transparente Fassaden nach Süden und Westen zu den Freiflächen hin vor. Das Gebäude ist in verschiedenen Gebäudehöhenniveaus gestaffelt und wirkt durch den flachen Riegel und Dachscheiben zur Straßenseite recht maßstäblich. Das auskragende geschwungene Dach steigt nach Süden hin an und fügt sich somit in die vorhandene Topographie des Grundstücks ein. Die Formensprache des Daches findet sich an der Eingangsfassade wieder und leitet den Besucher in das Bad und verleiht dem Gebäudeeingang eine entsprechende Akzentuierung.

Die Oberkante des Eingangsniveaus (Baunull) liegt bei 103,5 ü NHN und in etwa auf dem Straßenniveau. Der Vorplatz schließt an das öffentliche Wege- und Straßennetz den ÖPNV (Bushaltestelle) und den neu zu schaffenden Parkplatz mit 51 Stellplätzen an. Das Bad verfügt somit über eine gute verkehrstechnische Anbindung. Direkt am neu geplanten Vorplatz wird eine Fläche für 50 Fahrräder vorgesehen. Die Zufahrt zum Betriebshof erfolgt auf der östlichen Seite über die Yorckstraße.

Es ist beabsichtigt, das bestehende Hallenbad weitgehend während der kompletten Bauzeit geöffnet zu lassen und erst nach Fertigstellung und Inbetriebnahme des Ersatzbaues zu schließen und abzubrechen.

Das Funktionskonzept sieht die Abwicklung der nutzerrelevanten Funktionen auf einer Ebene vor.

Das Lehrschwimmbecken ist räumlich vom Schwimmerbereich durch eine Glaswand mit einer Türanlage abgetrennt. Die beiden Hallenteile können miteinander gekoppelt oder das Schwimmerbecken, z. B. für den Schulsport, separiert werden. So ist eine flexible Nutzung möglich. Das Lehrschwimmbecken (12,5 x 12,5 m) verfügt über einen Hubboden (0-1.80m Tiefe) und eine Wassergewöhnungstreppe. Die Beckenumgangsflächen bieten ausreichend Platz für Aufenthaltsbereiche für Begleitpersonen. Direkt angrenzend befindet sich der Kinderspielbereich mit drei Wasserbecken mit einer Wassertiefe von 0,20 bis 0,30  m. Hinter einer als Gestaltungselement geplanten Sitzbank (2,50 m hohe Rückwand) befinden sich Abstellmöglichkeiten für Trainingsgeräte, wie z. B. Aquabikes und ein Wickelbereich. Die in dem Bereich angeordneten Sanitäts- und Putzmittelräume dienen gleichzeitig als betriebsinterne Verbindung zwischen Badehalle und Foyer bzw. Umkleide.

Der Schwimmerbereich besteht aus einem 25 m-Schwimmerbecken mit sechs Bahnen (25,0 x 15,0 m, 1,80 m - 3,8 m Tiefe) mit einer Startblockanlage sowie einer 3 m-Plattform und einem 1 m-Sprungbrett. Die Anforderungen an eine Wettkampfkategorie wurden seitens des Bauherrn nicht gewünscht. Die vorliegende Planung entspricht allerdings weitgehend der Wettkampfkategorie "D".

Die neuen Beckenkörper werden, bis auf den Kinderspielbereich, aus Edelstahl errichtet. Im Schwimmerbecken und Lehrschwimmbecken werden sie zum Teil als tragende Konstruktion und zum Teil als schlaffe Auskleidung gegen Stahlbetonwände (ab 2,0 m Wassertiefe) mit einem Beckenkopf aus Edelstahl ausgeführt. Die Bodenplatten der Becken werden aus Stahlbeton hergestellt.

Die Außenwände werden weitgehend aus Stahlbeton und Mauerwerk errichtet. Nach Süden und Westen sind Pfosten-Riegel-Fassaden mit außenliegendem Wärmeschutz (auskragende Dachfläche) geplant.

Die Dachfläche des Umkleidetraktes wird als Betondach ausgeführt. Die Badehalle bekommt ein Holztragwerk, welches für die Aufnahme einer PV-Anlage sowie eines Gründaches entsprechend dimensioniert ist.

Die Badewassertechnik ist im Untergeschoss angeordnet. Die Lüftung befindet sich an zentraler Stelle im Obergeschoss. Der Chlorgasraum wird gemäß den aktuell geltenden Normen mit einem außenliegenden Zugang geplant.

Die Erschließung der Außenanlagen erfolgt grundsätzlich barrierefrei. Die Beckenumgänge werden von den Pflasterflächen und Liegewiesen über eine rollstuhlgerechte Duschmulde erschlossen. Weiter kommt es zu vereinzelten Baumfällungen sowie zur Neuanpflanzung von Bäumen. Entlang der Becken werden Beete mit einer pflegereduzierten, artenreichen Pflanzung aus Blütenstauden und Gräsern realisiert.

Baustellenbeschreibung

Der Ersatzbau des Hallenbades befindet sich auf dem Flurstück 824 Flur 1 der Gemarkung Heißen. Die verkehrstechnische Anbindung erfolgt von Osten über die Yorck-Straße.

Es dürfen keine schwebenden Lasten außerhalb der abgegrenzten Baustellenfläche bewegt werden.

Das Gelände ist von Süden nach Norden hin abfällig. Es besitzt einen Höhenversprung im Gelände von 5,0 m.
Auf der Fläche sind aktuell bauliche Anlagen (Umkleide- und Sanitärgebäude, Kinderbecken etc.) vorhanden. Das Gelände ist mit schützenwertem Baumbestand versehen. Im Zuge der Baumaßnahme wird das Gelände zum Teil neu gestaltet. Für die Baustelleneinrichtung stehen Teile des Grundstücks zur Verfügung. Die betreffenden Bereiche sind mit der Objektüberwachung abzustimmen. Ein Baustelleneinrichtungsplan ist der Ausschreibung beigefügt.

Einrichten und Räumen der Baustelle einschl. An- und Abfahrt und Vorhalten aller benötigten Geräte, Ausrüstungen, Werkzeuge, Maschinen, Gerüste, Container und Einrichtungen für sämtliche in der Leistungsbeschreibung aufgeführten Leistungen im notwendigen Umfang zur Erfüllung der vorgegebenen Fertigstellungsfristen, soweit nicht gesondert ausgeschrieben. Wiederherstellung des ursprünglichen Zustands aller benutzten Flächen.

Dieses beinhaltet auch sämtliche Transporte (innerhalb und außerhalb des Gebäudes) der erforderlichen Hilfsmittel und Geräte sowie deren Feinreinigung.

Räumlichkeiten können dem AN nicht zur Verfügung gestellt werden.
Anfallende Materialien, wie Bauschutt und sonstige Abfälle aus dem Bereich des AN, sind sortenrein in Containern zu sammeln, direkt abzufahren und zu entsorgen. Dabei sind der Abfallkatalog und die Durchführung des Abfallsatzung des jeweiligen Landkreises/Stadt zu beachten. Die Baustelle ist täglich zu säubern.
Jede Firma ist für die Entsorgung des selber verursachten Bauschuttes inkl. Deponiegebühren zuständig.
Sollte trotz Aufforderung durch die Bauleitung der Bauschutt nicht beseitigt werden, wird dieser 3 Tage nach Aufforderung auf Kosten des Verursachers beseitigt - Abrechnung erfolgt dann über einen Zahlungeinbehalt in Höhe von bis zu 3% der Rechnungssumme.

Wir verweisen hier auf den beigefügten Baustelleneinrichtungsplan.

Sanitäre Anlagen werden für die Bauzeit bauseits gestellt.

Die Baustelle hat in jeder Bauphase ordentlich und aufgeräumt zu erscheinen. Die Reinigung der Straßen und Wege innerhalb und außerhalb des Baugrundstückes von Verschmutzung durch Baufahrzeuge hat entsprechend den  Forderungen des AG erfolgen. Die Kosten hierfür sind in die Einheitspreise mit einzurechnen.

Eine Baube-/Überwachung wird vom AG nicht gestellt.

Die Verkehrswege für die LKW-Fahrzeuge mit Anhängern und die Beladeflächen sind während der Bauarbeiten für den AG ständig freizuhalten. Eine evtl. unumgänglich notwendige zeitlich begrenzte Sperrung muss fristgerecht mit der Stadt abgestimmt und von dieser genehmigt werden. Alle Sicherungsmaßnahmen für den Betrieb der Baustelle sind durch den AN ohne besondere Vergütung durchzuführen.

Werden öffentliche Flächen über das vorgesehene Maß (zeitlich und räumlich) auf Veranlassung des Auftragnehmers in Anspruch genommen, hat dieser die entsprechende Abstimmung mit den Behörden vorzunehmen (z. B. Gewichtsbeschränkungen, Sondernutzungserlaubnis nach StVO etc.) und die erhöhten Gebühren zu tragen.
Alle Verkehrswege, Zufahrten, Zugänge und Fußwege sind freizuhalten, so dass deren Nutzung ohne Gefährdung und wesentliche Einschränkungen für die Nutzer sowie des öffentlichen Verkehrs der umliegenden Straßen möglich ist. Die Zufahrt  ist während der gesamten Bauzeit freizuhalten.
Während der Winterzeit sind die Verkehrswege innerhalb des Baugeländes - ohne gesonderte Berechnung und ohne Aufforderung von Schnee und Eis zu räumen und zu streuen. Die Beseitigung von Oberflächenwasser im und an Gebäudeteilen sowie im und am notwendigen Arbeitsbereich, ist Bestandteil der Leistungen und wird nicht gesondert vergütet

Baustrom und Bauwasser werden bauseits durch den Auftraggeber über festgelegte Anschlusspunkte auf dem Gelände bzw. im Gebäude allen Gewerken zur Verfügung gestellt. Verlängerungsleitungen vom Übergabepunkt bis hin zur Einsatzstelle hat der AN zu stellen.
Vom Auftraggeber wird keine Arbeitsplatzbeleuchtung oder allgemeine Baubeleuchtung zur Verfügung gestellt. Für die Beleuchtung der Baustelle / Arbeitsbereiche mit ausreichend Beleuchtungseinheiten hat der AN zu sorgen. Die Kosten werden nicht gesondert vergütet. Dies gilt auch für die notwendige Beleuchtung zur Durchführung eines Zweischichtbetriebes.

Frisch- bzw. Abwasser darf nicht unkontrolliert entweichen. Abwasser muss ordnungsgemäß eingeleitet werden, es darf keine größeren Verunreinigungen aufweisen, als es die Entwässerungssatzung der Stadt vorschreibt (in der jeweils gültigen Fassung). Die Versorgungsanschlüsse sind vom AN zu beantragen und vorzuhalten, über die Lage muss sich der Unternehmer vor Ort persönlich informieren, Durchmesser und Leistung sind entsprechend zu dimensionieren. Die Einleitung des Wassers ist der Unteren Wasserbehörde anzuzeigen. Dies zählt auch für die offene Wasserhaltung.
Alle Sicherungsmaßnahmen für den Betrieb der Baustelle sowie für den reibungslosen Betriebsablauf des AG sind durch den AN ohne besondere Vergütung durchzuführen.
Vorh. Bauteile sind gegen Verschmutzung, Beschädigungen etc. in geeigneter Form zu schützen. Eine besondere Vergütung erfolgt hierfür nicht, die Kosten sind in die jeweiligen EPs einzukalkulieren.

Die Reduzierung der Lärmemissionen durch Baumaschinen, Geräte und Fahrzeugverkehr auf der Baustelle ist durch geeignete Maßnahmen, zum Beispiel durch den Einsatz lärmarmer Maschinen, sicherzustellen. Geräte und Maschinen nach dem Anhang der 32. BImSchV dürfen im Freien nur an Werktagen in der Zeit von 07.00 Uhr bis 20.00 Uhr betrieben werden (§7 Abs. 1 32. BImSchV).

Bodenverhältnisse, Baugrund und seine Tragfähigkeit sowie die hydrologischen Werte von Grundwasser sind dem anl. Bodengutachten zu entnehmen.

Auf dem Grundstück befinden sich, hauptsächlich im Bereich der Liegewiese, zahlreiche Bäume. Der vorhandene Strauch- und Baumbestand ist zu schützen.

Bescheinigungen über die Kampfmittelfreiheit liegen  vor. Dennoch ist der Auftragnehmer verpflichtet, bei den Erdarbeiten eine angemessene Vorsicht walten zu lassen.

Weist der Erdaushub z. B. eine ungewöhnliche Verfärbung auf oder werden verdächtige Gegenstände zu Tage gebracht, sind die Arbeiten umgehend einzustellen und die zuständigen Behörden hinzu zu ziehen.

Für die Baumaßnahme wird kein Kran bauseits gestellt. Notwendige Hebefahrzeuge hat der AN entsprechend seiner Leistung selbst zu beschaffen und mit einzukalkulieren.

Der Auftraggeber errichtet ein Bauschild unter Angabe des Projektinhaltes.Firmeneigene Werbung von Einzelunternehmern auf eigene Kosten ist nicht erwünscht.

## II. Kalkulationshinweis
II. Kalkulationshinweis

Der Inhalt nachgenannter Vorbemerkungen (allgemeine, projektspezifische und leistungs- gewerkespezifische Vorbemerkungen) und beigefügter Pläne ist bei der Kalkulation zu berücksichtigen. Die sich hieraus ergebenden Leistungen sind mit den Einheitspreisen abgegolten und werden nicht gesondert vergütet.

Alle erforderlichen Fotokopien/Lichtpausen, auch im Falle einer Beauftragung, hat der AN auf eigene Kosten zu erstellen.

Die leistungs- gewerkespezifischen Vorbemerkungen sind teilweise erst einzelnen Titeln vorgeschaltet.

Diesem Leistungsverzeichnis sind zur Verdeutlichung der Planung und Konstruktion, der Gebäude- und Geländegeometrie sowie als Kalkulationshilfe Unterlagen als PDF-Dateien beigefügt.

## III. Allgemeine Vorbemerkungen
III. Allgemeine Vorbemerkungen

Grundlage der Leistungsbeschreibung ist die VOB, Teil C, die jeweils betreffenden allgemeinen technischen Vertragsbedingungen für Bauleistungen (ATV), neuester Fassung.

Es gelten für diese Leistung sämtliche betreffende DIN / EN-Normen, Richtlinien neuester Fassung, ggf. Zusätzliche Technische Vertragsbedingungen und die anerkannten Regeln der Technik, auch DIN 18299 allgemeine Regelungen für Bauarbeiten jeder Art.

Für die aufgeführten und verwendeten Materialien sind die Herstellerrichtlinien zu beachten und einzuhalten.

Die gesetzlichen Regelungen hinsichtlich Wärme-, Schall- und Brandschutz sind zu beachten.

Die berufsgenossenschaftlichen Vorschriften für Arbeitssicherheit und Gesundheitsschutz, BGV (auch früher Unfallverhütungsvorschriften UVV genannt) sind verbindliche Pflichten und zur Sicherheit der am Bau beteiligten Personen zu beachten und dementsprechend umzusetzen - ohne dass dafür grundsätzlich eine gesonderte Vergütung erfolgt. Dieses ist entsprechend in den Einheitspreisen einzukalkulieren.
Die Unfallverhütungsvorschriften sind Verordnungen und haben damit Gesetzescharakter. Von ihnen darf nur abgewichen werden, wenn der Unternehmer mindestens gleichwertige Maßnahmen festlegt und dokumentiert.
Die Anweisungen des SiGeKo sind zu befolgen.

Die zu erbringenden Leistungen sind möglichst eindeutig und erschöpfend beschrieben. Das entbindet den AN jedoch nicht, sämtliche planerischen Unterlagen sowie die erf. Vorleistungen anderer ANs auf Eignung für die Durchführung der eigenen Arbeiten zu prüfen. Bedenken gegen die Ausführung sind vor Beginn der Arbeiten schriftlich anzumelden.

Der AN ist verpflichtet, für dieses BV einen der deutschen Sprache mächtigen Fachbauleiter zu benennen. Der Fachbauleiter hat nach Aufforderung durch die Bauleitung an den Baubesprechungen teilzunehmen. Hierbei getroffene Vereinbarungen bzw. Anordnungen der Bauleitung, insbesondere wenn sie der Sicherheit oder dem Baufortschritt dienen, sind unverzüglich Folge zu leisten. Alle Ergebnisse von Baubesprechungen werden zu Vertragbestandteilen, sofern nicht binnen fünf Werktagen schriftlich widersprochen wird.

Der Auftragnehmer ist angehalten, seinen Bauablauf so zu optimieren, dass der zeitlich vereinbarte Gesamtfertigstellungstermin eingehalten werden kann.
Soweit erforderlich, ist zur Einhaltung der Ausführungsfristen der Einsatz mehrerer gleichzeitig tätiger Kolonnen vorzusehen. Vor Durchführung der Arbeiten ist zwischen den Unternehmern gleichzeitig laufender Bauarbeiten unter Beteiligung des AG und des Sicherheits- und Gesundheitsschutzkoordinators eine genaue Abstimmung zu treffen. Der AN hat alle Maßnahmen zu treffen, damit ein reibungsloses Zusammenwirken mit anderen Unternehmen erreicht wird und vermeidbare Behinderungen möglichst ausgeschlossen werden. Auf mangelnde Abstimmung beruhende Verzögerungen und Koordinierungsschwierigkeiten können nicht als Behinderung im Sinne von § 6 VOB/ B geltend gemacht werden. Es wird auf die erforderliche enge Abstimmung zwischen den beteiligten Auftragnehmern hingewiesen.

Der Auftragnehmer hat Bautagesberichte zu führen und dem Auftraggeber wöchentlich, spätestens bis zum 2. Arbeitstag nach der Berichtswoche, zu übergeben; die Kosten sind in die Einheitspreise einzukalkulieren. Die
Bautagesberichte müssen alle Angaben enthalten, die für die Ausführung und Abrechnung der Leistung von Bedeutung sein können.
Die Bautageberichte müssen ebenfalls detaillierte Hinweise auf die Durchführung von Stundenlohnarbeiten beinhalten!
Eine Schlussrechnungsstellung ist ohne Vorlage der vollständigen Bautagesberichte ausgeschlossen.

Stundenlohnzettel, die Nebenarbeiten auf besonderen Nachweis beinhalten, sind an dem nächsten Werktag nach dem Ausführungstag mit genauen Angaben über die durchgeführten Arbeiten (Namen der Arbeitnehmer, Beginn und Ende der Arbeiten, Ausführungsart, -ort etc.) der Bauleitung des AG zur Unterschrift in doppelter Ausführung vorzulegen.

Die im Rahmen der CE-Kennzeichnungsvorschriften für jedes Produkt vom jeweiligen Hersteller mit zu liefernden Unterlagen sind spätestens zur Abnahme zwingend dem Auftraggeber oder der Bauleitung des AG zu übergeben. Des Weiteren sind für alle eingebauten Materialien und Bauteile die entsprechenden Produktinformationsblätter sowie die Fachunternehmererklärungen in 2-facher geordneter Form in Papier und 1-fach in digitaler Form auf USB-Stick unaufgefordert zu übergeben. Fehlen diese Unterlagen und Nachweise, ist dies ein wesentlicher Mangel gemäß § 12 Nr. 3 VOB/ B.
Zu den vorgenannten Unterlagen der Dokumentation gehören u.a.:
- Allgemeine bauaufsichtliche Zulassungen und Prüfzeugnisse
- Bauartzulassungen
- Prüf- und Wartungsbücher
- Inbetriebnahme- und Einweisungsprotokolle
- Pflege- und Reinigungsanweisungen
- Bedienungsanleitungen
- Werksplanungen/ Revisionszeichnungen (PDFund DWG) / Listen.

Der Bieter bestätigt mit der Abgabe seines Angebotes ausdrücklich, dass er über die entsprechenden Kapazitäten verfügt, um die Leistungen in den vorgesehenen Abschnitten und Zeiträumen im üblichen Taktverfahren mit Vor- und Nachgewerken auszuführen und dass er auf Änderungen und Anpassungen vor und während der Bauzeit flexibel reagieren kann. Eine Abstimmung mit anderen Gewerken und Firmen ist erforderlich. Im Ergebnis kann dieses ebenfalls zu Unterbrechungen und erneutem Aufnehmen der Leistungen in gewissen Bereichen führen. Hieraus ggf. resultierende Kosten sind entsprechend in die Einheitspreise einzukalkulieren.

Die technische Klärung hat sofort nach Auftragserteilung zu erfolgen.
Alle einzubauenden Materialien und Bauteile sind vor dem Einbau zu bemustern. Der Einbau erfolgt erst nach Zustimmung durch den Auftraggeber. Bemusterungstermine sind mindestens vier Wochen vorher anzukündigen.

Zusätzliche Arbeiten jeder Art finden bei der Endabrechnung nur dann Anerkennung, wenn diese vor Ausführung schriftlich angemeldet, schriftlich vereinbart und von der Bauherrschaft bestätigt sind.

Es wird ausdrücklich darauf hingewiesen, dass Teile der nachfolgend beschriebenen Positionen zeitlich versetzt zur den Hauptleistungen zur Ausführung kommen. Eine mehrmalige, auch zeitversetzte Anfahrt, sowie entsprechend Baustelleneinrichtung ist aus vorgenannten Gründen bei der Kalkulation zu berücksichtigen.

Der Bieter hat die Texte gründlich gelesen und akzeptiert diese Grundlage zur voll funktionsfähigen  Erstellung der Gesamtleistung. Sollte dies nicht der Fall sein, sind Ergänzungen in einem separaten Schreiben beizulegen bzw. anzubieten.

Bei Unstimmigkeiten auf der Baustelle hinsichtlich der örtlichen Situation und der geplanten Ausführung ist umgehend der zuständige Bauleiter zu informieren.

Der AN hat direkt nach Auftragserteilung, spätestens binnen 1 Kalenderwoche, eine Gefährdungsbeurteilung zu erbringen und diese dem Bauherren unaufgefordert in schriftlicher Form zur Verfügung zu stellen.

Der Auftraggeber errichtet ein Bauschild unter Angabe des Projektinhaltes.
Firmeneigene Werbung von Einzelunternehmern auf eigene Kosten ist nicht erwünscht.
Die komplette Projektabwicklung erfolgt elektronisch.
Diese betrifft auch die Planverteilung.
Die Pläne sind vom AN auf eigene Kosten zu vervielfältigen.
Ein Planversand durch den Planer in Papierform wird aus Nachhaltigkeitsgründen nicht erfolgen.

## IV.Vorbemerkungen zum Leistungsverzeichnis
Baustellen-Beschreibung

Bei den nachfolgend aufgeführten Leistungen handelt es sich um die Gerüstbauarbeiten für den Neubau des künftigen Hallenbades

1. Herrichtung des Baufeldes
Wir verweisen hier auf den beigefügten Baustelleneinrichtungsplan.

2. Lager/Baustelleneinrichtungsflächen
Lager- und Baustelleneinrichtungsflächen stehen nur begrenzt zur Verfügung. Lager- und Aufenthaltsräume werden vom AG nicht zur Verfügung gestellt und sind vom AN entsprechend den gesetzlichen Vorgaben für alle Leistungen vorzuhalten.

3. Zuwegung
Siehe Baustelleneinrichtungsplan.
Die Zu- und Abfahrt erfolgt über die Yorkstrasse .

Die Verkehrswege für die LKW-Fahrzeuge mit Anhängern und die Beladeflächen sind während der Bauarbeiten für den AG ständig freizuhalten. Eine evtl. unumgänglich notwendige zeitlich begrenzte Sperrung muss fristgerecht mit der zuständigen städt. Behörde abgestimmt und von dieser genehmigt werden. Alle Sicherungsmaßnahmen für den Betrieb der Baustelle sind durch den AN ohne besondere Vergütung durchzuführen.

4. Ver-/Entsorgung der Baustelle
Verkehrswege innerhalb der Baustelle entsprechend des Baustelleneinrichtungsplans. Strom und Wasseranschlüsse werden vom AN gestellt und allen am Bau Beteiligten zugänglich gemacht. Die entsprechenden Hauptanschlüsse sind vom AN eigenverantwortlich in Erfahrung zu bringen.
Hinsichtlich der Entsorgung von Bau- und Abbruchabfällen sind die abfallrechtlichen Bestimmungen der zuständigen Behörden zu beachten.

5. Unterhaltung
Die Baustelle hat in jeder Bauphase ordentlich und aufgeräumt zu erscheinen. Die Reinigung der Straßen und Wege innerhalb und außerhalb des Baugrundstückes von Verschmutzung durch Baufahrzeuge hat entsprechend den Forderungen des AG und der Stadt zu erfolgen. Die Kosten hierfür sind in die Einheitspreise mit einzurechnen.
Während der Winterzeit sind die Verkehrswege innerhalb des Baugeländes  - auch wenn die eigenen Arbeiten ruhen - ohne gesonderte Berechnung und ohne Aufforderung von Schnee und Eis zu räumen und zu streuen. Die Beseitigung von Oberflächenwasser im und an Gebäudeteilen sowie im und am notwendigen Arbeitsbereich, ist Bestandteil der Leistungen und wird nicht gesondert vergütet
Der AN hat die Pflicht zur laufenden Reinigung und nach Beendigung seiner Leistung zur unverzüglichen, vollständigen Räumung der Baustelle. Befolgt er dazu ergehende Aufforderungen nicht, erfolgt ein Zahlungseinbehalt  gem. den Vorbemerkungen des AGs

6. Sanitäre Anlagen
WC-Anlagen werdendurch den AG gestellt.

7. Sicherheits- und Gesundheitskoordination
Die Maßnahme wird durch einen Sicherheits-und Gesundheitskoordinator begleitet. Der Sicherheits- und Gesundheitsplan ( SiGE-Plan) ist zu beachten.

8. Prüfung der Unterlagen / Vorleistung
Die zu erbringenden Leistungen sind möglichst eindeutig und erschöpfend beschrieben. Das entbindet den AN jedoch nicht, sämtliche planerischen Unterlagen sowie die erf. Vorleistungen anderer ANs auf Eignung für die Durchführung der eigenen Arbeiten zu prüfen. Bedenken gegen die Ausführung sind während der Angebotsphase als Bieterfrage schriftlich zu stellen und mit Auftragserteilung entsprechend vor Beginn der Arbeiten schriftlich anzumelden.

9.Fachbauleiter / Polier
Der AN ist verpflichtet, für dieses BV einen Fachbauleiter zu benennen. Die Amtssprache ist deutsch, entsprechend ist die Baustellenkommunikation durchzuführen. Der Fachbauleiter hat nach Aufforderung durch die Bauleitung an den Baubesprechungen teilzunehmen. Hierbei getroffene Vereinbarungen bzw. Anordnungen der Bauleitung, insbesondere, wenn sie der Sicherheit oder dem Baufortschritt dienen, sind unverzüglich Folge zu leisten. Alle Ergebnisse von Baubesprechungen werden zu Vertragsbestandteilen, sofern nicht binnen fünf Werktagen schriftlich widersprochen wird.

10. Allgemeines
Der Bieter hat die Texte gründlich gelesen und akzeptiert diese Grundlage zur voll funktionsfähigen Erstellung der Gesamtleistung. Sollte dies nicht der Fall sein, sind Ergänzungen in einem separaten Schreiben beizulegen bzw. anzubieten.

Alle in diesen und allen vor- und nachfolgenden Vorbemerkungen dargestellten Arbeitsbedingungen und Forderungen sind bei der Preisbildung zu berücksichtigen. Im Falle der Auftragserteilung werden diese zu Vertragsbestandteilen.

Zusätzliche Arbeiten jeder Art finden bei der Endabrechnung nur dann Anerkennung, wenn diese vor Ausführung schriftlich angemeldet, schriftlich vereinbart und von der Bauherrschaft bestätigt sind.

Die tägliche Kommunikation erolgt über Mail.

## V. ZTV Gerüstbauarbeiten
Zusätzliche technische Vorbemerkungen Gerüstbauarbeiten

Es gelten jeweils die Normen und Regeln in der zum Vertragsschluss gültigen Fassung einschließlich der Änderungen, Berichtigungen und Beiblätter.

Soweit in der Leistungsbeschreibung auf Technische Spezifikationen, z. B. nationale Normen, mit denen Europäische Normen umgesetzt werden, europäisch technische Bewertungen, gemeinsame technische Spezifikationen, Internationale Normen, Bezug genommen wird, werden auch ohne den ausdrücklichen Zusatz: "oder gleichwertig", immer gleichwertige Technische Spezifikationen in Bezug genommen.

Die folgenden Forderungen sind mit den Einheitspreisen abgegolten:

1.
Höhenunterschiede im Gelände sowie kleinere Unebenheiten sind fachgerecht mit entsprechenden Unterlagsbohlen auszugleichen.

2.
Für die Standsicherheit der Gerüste, die Einhaltung der Unfallver- hütungsvorschriften sowie der Gerüstordnung DIN 4420 Teil 1 haftet alleine der AN.

3.
Über die gesamte Standzeit der Gerüste ist der AN verpflichtet, in regelmäßigen Zeitabständen die Gerüste und die Verankerungen auf ihre Vollständigkeit und Sicherheit durch in Augenscheinnahme zu überprüfen.

4.
Bei Stahlrahmengerüsten in Regelausführung ist auf Anforderung der gültige Zulassungsbescheid vorzulegen. Wenn gefordert, hat der AN den statischen Nachweis über das zu erstellende oder erstellte Gerüst beizubringen. Wenn gefordert, ist die Berechnung von unabhängiger Stelle prüfen zu lassen. Sollte das Gerüst auf Grund der Berechnung umgebaut werden müssen, erfolgt hierfür keine Vergütung.

5.
Verankerungsprotokolle sind zu führen und gegebenenfalls vorzulegen.

6.
Größere Gerüstanlagen sind ohne Aufforderung durch einen sach- verständigen Vertreter der zuständigen BG auf ihre Verwendbarkeit bzw. Benutzbarkeit hin zu überprüfen.  Ein Besichtigungsbericht darüber ist vorzulegen.

7.
Das Gerüst ist nur mit amtlich zugelassenen Befestigungsmitteln zu verankern. Das Raster der Verankerung ist, wenn erforderlich, mit dem Architekten bzw. der Bauführung abzusprechen. Verankerungen dürfen nicht mit Haken vorgenommen werden.

8.
Beim Abbau der Gerüste sind die Verankerungen in Abstimmung mit der Bauüberwachung im gleichen Material wie die Fassade zu verschliessen. Der Abbau passiert in zeitlich unterschiedlichen Abschnitten.

9.
Alle Gebühren für die bauaufsichtliche Genehmigung und Abnahme der Gerüste sind einzukalkulieren.

10.
Erforderliche Beseitigung von Mängeln an Untergründen, die über VOB/C DIN 18451 § 3 Abs. 3.2 hinausgehen.

11.
Es ist einzukalkulieren, dass das Gerüst bauteilweise und abschnittsweise in Abhängigkeit vom Baufortschritt aufgestellt und auch abgebaut wird.

12.
Transport der Gerüste von Hand oder mit kleineren Geräten (Radladern) ist ebenfalls zu berücksichtigen, da nicht alle Gebäudeteile durch geschotterte Baustraßen erschlossen werden.

13.
Die Dachkonstruktionen sind teilweise aus Trapezblechen. Hier dürfen keine Materiallagerungen passieren.

14.
entfällt

15.
Eingänge, Hauseingänge und Einfahrten sind im vollen Öffnungsquerschnitt von Bauteilen der Gerüstanlage freizuhalten.

16.
Werden Gerüste auf wasserführenden Flächen wie Vordächer, Dachterrassen und Flachdächer erstellt, hat der Auftragnehmer dafür zu sorgen, dass die wasserführende Eindichtung durch die Gerüstbelastung nicht perforiert bzw. beschädigt wird. Diese Flächen dürfen nur im Rahmen der zulässigen Belastung genutzt werden. Im Zweifel ist die Bauleitung zu informieren.

17.
Metallgerüste sind gegen statische Aufladung zu erden.

18.
Bohlen und Abdeckungen sind gegen Verschieben zu sichern.

19.
Sofern im Leistungsverzeichnis nicht näher beschrieben, erfolgt die Gerüstverankerung nach den allgemeinen technischen Regeln. Im Zuge der Leistungserfüllung ist es Aufgabe des Auftragnehmers, sich fachkundig mit dem Auftraggeber oder dessen Vertreter über die Gerüstverankerung an der Fassade oder sonstigen Bauteilen abzusprechen.

20.
Beim Abrüsten an der Fassade entstehende Beschädigungen sind zu beseitigen oder über den Unternehmer für die Fassadengestaltung in eigener Regie und auf eigene Kosten ausbessern zu lassen. Werden die Schäden, sofern sie gering sind, selbst beseitigt, kann der Auftragnehmer das dazu benötigte Material in Kleinmengen über die Bauleitung anfordern. In jedem Fall sind die Beschädigungen der Bauleitung anzuzeigen.

21.
Besonderheit der einzurüstenden Flächen sind die runden Grundrisse der Gebäude, was die Stellung der Gerüste als Polygone erfordert.

--

## 001 Gerüstbauarbeiten

### Titel 01 Allgemein

**01.1 Standsicherheitsnachweis, Gerüst**
Standsicherheitsnachweis für Gerüstkonstruktion, sowie für die daran zu verankernden Hebezeuge, Bauaufzüge u.dgl., unter Berücksichtigung der am Gebäude gegebenen Verankerungsmöglichkeiten.

Hierzu hat der AN eigenverantwortlich die Tragfähigkeit des Untergrundes zu prüfen.

Die Berechnung hat für jede Gebäudeseite einzeln zu erfolgen.

Die statischen Berechnungen einschl. der erforderlichen Ausführungszeichnungen sind dem Bauherrn in 3-facher Ausfertigung vorzulegen.
Menge: 1,000 St

**01.2 Gerüstkontrollgang**
Kontrolle aller Gerüste und deren Zubehörteile vorbeschriebener Positionen auf Sicherheit und Vollständigkeit 1 mal pro Woche innerhalb der Gesamtvertragszeit.
Sollten von Fremdgewerken oder von unbekannter Seite Änderungen an den aufgestellten Gerüsten erfolgt sein, so hat der Auftragnehmer dies der Bauleitung unverzüglich zu melden. Nach jedem Kontrollgang hat der Auftragnehmer seine Freigabeanzeige zu aktualisieren und dem AG schriftlich mitzuteilen.
Einschl. An- und Abfahrt.
Menge: 20,000 Wo

### Titel 02 Gerüste LK4/WK09

*Hinweis: ALLGEMEIN*
Bei allen Positionen gehört der Transport, die Montage, die Demontage und der Abtransport zum Leistungsumfang.

**02.1 Freistehendes Gerüst, Lastklasse 4, W 09, Achse 1**
Arbeitsgerüst für Fassadenarbeiten als längenorientiertes Standgerüst ohne Bekleidung, gemäß DIN EN 12811-1 und DIN EN 12810-1.Gebrauchsüberlassung bis 4 Wochen (Grundeinsatzzeit).
Im Bereich des auskragenden Daches
Die Gerüste sind nach Vorschrift zu verankern.
Einzurüstende Fläche: senkrecht, keine Vorsprünge
Höhe einzurüstender Fläche :bis 10 m
Standfläche: eben, normal belastbar
Zugang: mit Podesttreppe
Höhenklasse: H2
Breitenklasse: W09
Länge: 64,00 m
Lastklasse: 4 (bis 3 kN/m²)
Menge: 510,000 m²

**02.2 Freistehendes Gerüst, Lastklasse 4, W 09, Achse 1, Gebrauchsüberlassung**
Gebrauchsüberlassung des Fassadengerüstes über die Grundeinsatzzeit hinaus, Arbeits- und Schutzgerüst gemäß DIN EN 12811-1.
Lastklasse: 4 (bis 3 kN/m²)Belagsbreite: Klasse W09
Menge: 10200,000 m2/W

**02.3 Traggerüst, LK 4, m. Arbeitsplattform, Achse 1**
Traggerüst mit Arbeitsplattform für Fassadenarbeiten als längenorientiertes Standgerüst ohne Bekleidung, gemäß DIN EN 12811-1 und DIN EN 12810-1.
Im Bereich des Dachüberstandes
Gebrauchsüberlassung bis 4 Wochen (Grundeinsatzzeit).
Die Gerüste sind nach Vorschrift zu verankern.
Einzurüstende Fläche: senkrecht, keine Vorsprünge
Höhe einzurüstender Fläche :bis 10 m
Standfläche: eben, normal belastbar
Zugang: mit Podesttreppe
Höhenklasse: H2
Breite: 2,0 m
Länge: 62,50
Höhe Arbeitspodest: + 2,00 bis 8,00 m ü.OKT
Lastklasse: 4 (bis 3 kN/m²)
Menge: 330,000 m²

**02.4 Traggerüst, LK 4, m. Arbeitsplattform, Achse 1, Gebrauchsüberlassung**
Gebrauchsüberlassung des Traggerüstes mit Arbeitsplattform über die Grundeinsatzzeit hinaus, Arbeits- und Schutzgerüst gemäß DIN EN 12811-1.
Lastklasse: 4 (bis 3 kN/m²)
Menge: 6600,000 m2/W

**02.5 Freistehendes Gerüst, Lastklasse 4, W 09, Achse A**
Arbeitsgerüst für Fassadenarbeiten als längenorientiertes Standgerüst ohne Bekleidung, gemäß DIN EN 12811-1 und DIN EN 12810-1.Gebrauchsüberlassung bis 4 Wochen (Grundeinsatzzeit).
Im Bereich des auskragenden Daches
Die Gerüste sind nach Vorschrift zu verankern.
Einzurüstende Fläche: senkrecht, keine Vorsprünge
Höhe einzurüstender Fläche :bis 10 m
Standfläche: eben, normal belastbar
Zugang: mit Podesttreppe
Höhenklasse: H2
Breitenklasse: W09
Länge: 32,00 m
Lastklasse: 4 (bis 3 kN/m²)
Menge: 320,000 m²

**02.6 Freistehendes Gerüst, Lastklasse 4, W 09, Achse A, Gebrauchsüberlassung**
Gebrauchsüberlassung des Fassadengerüstes über die Grundeinsatzzeit hinaus, Arbeits- und Schutzgerüst gemäß DIN EN 12811-1.
Lastklasse: 4 (bis 3 kN/m²)Belagsbreite: Klasse W09
Menge: 6400,000 m2/W

**02.7 Traggerüst, LK 4, m. Arbeitsplattform, Achse A**
Traggerüst mit Arbeitsplattform für Fassadenarbeiten als längenorientiertes Standgerüst ohne Bekleidung, gemäß DIN EN 12811-1 und DIN EN 12810-1.
Im Bereich des Dachüberstandes
Gebrauchsüberlassung bis 4 Wochen (Grundeinsatzzeit).
Die Gerüste sind nach Vorschrift zu verankern.
Einzurüstende Fläche: senkrecht, keine Vorsprünge
Höhe einzurüstender Fläche :bis 10 m
Standfläche: eben, normal belastbar
Zugang: mit Podesttreppe
Höhenklasse: H2
Breite: 2,0 m
Länge: 30,0
Höhe Arbeitspodest: 6,00 m ü.OKT
Lastklasse: 4 (bis 3 kN/m²)
Menge: 180,000 m²

**02.8 Traggerüst, LK 4, m. Arbeitsplattform, Achse A, Gebrauchsüberlassung**
Gebrauchsüberlassung des Traggerüstes mit Arbeitsplattform über die Grundeinsatzzeit hinaus, Arbeits- und Schutzgerüst gemäß DIN EN 12811-1.
Lastklasse: 4 (bis 3 kN/m²)
Menge: 3600,000 m2/W

**02.9 Gerüst, Lastklasse 4, W 09, Achse 7-8**
Arbeitsgerüst für Fassadenarbeiten als längenorientiertes Standgerüst ohne Bekleidung, gemäß DIN EN 12811-1 und DIN EN 12810-1.Gebrauchsüberlassung bis 4 Wochen (Grundeinsatzzeit).
Die Gerüste sind nach Vorschrift zu verankern.
Einzurüstende Fläche: senkrecht, keine Vorsprünge
Höhe einzurüstender Fläche :6,00 bis 10,00 m
Standfläche: eben, normal belastbar
Zugang: mit Podesttreppe
Höhenklasse: H2
Breitenklasse: W09
Länge: 88,00 m
Lastklasse: 4 (bis 3 kN/m²)
Menge: 800,000 m²

**02.10 Gerüst, Lastklasse 4, W 09, Achse 7-8, Gebrauchsüberlassung**
Gebrauchsüberlassung des Fassadengerüstes über die Grundeinsatzzeit hinaus, Arbeits- und Schutzgerüst gemäß DIN EN 12811-1.
Lastklasse: 4 (bis 3 kN/m²)Belagsbreite: Klasse W09
Menge: 16000,000 m2/W

**02.11 Gerüst, Lastklasse 4, W 09, Achse N-M**
Arbeitsgerüst für Fassadenarbeiten als längenorientiertes Standgerüst ohne Bekleidung, gemäß DIN EN 12811-1 und DIN EN 12810-1.Gebrauchsüberlassung bis 4 Wochen (Grundeinsatzzeit).
Die Gerüste sind nach Vorschrift zu verankern.
Einzurüstende Fläche: senkrecht, keine Vorsprünge
Höhe einzurüstender Fläche : 6,00 m
Standfläche: eben, normal belastbar
Zugang: mit Podesttreppe
Höhenklasse: H2
Breitenklasse: W09
Länge: 48,00 m
Lastklasse: 4 (bis 3 kN/m²)
Menge: 330,000 m²

**02.12 Gerüst, Lastklasse 4, W 09, Achse 7-8, Gebrauchsüberlassung**
Gebrauchsüberlassung des Fassadengerüstes über die Grundeinsatzzeit hinaus, Arbeits- und Schutzgerüst gemäß DIN EN 12811-1.
Lastklasse: 4 (bis 3 kN/m²)Belagsbreite: Klasse W09
Menge: 6600,000 m2/W

**02.13 Gerüst, Lastklasse 4, W 09, Zulage Montage auf Dach**
Zulage für die Montage auf dem Flachdach über EG
Menge: 215,000 m²

**02.14 Gitterfachwerkträger, Überspannweite 14,0 m i.L.**
Gitterfachwerträger
zur Überbrückung über dem 1 geschossigen Flachdach
Überspannweite 14,0 m im Lichten
Achse 1 / F-H
Menge: 2,000 St

**02.15 Fachwerkträger, 14,00 m i.L., Gebrauchsüberlassung**
Verlängerung der Gebrauchsüberlassung über die 4-wöchige Grundeinsatzzeit hinaus.
Menge: 40,000 Wo

**02.16 Gitterfachwerkträger, Überspannweite 8,00 m i.L.**
Gitterfachwerträger
zur Überbrückung über dem Eingangsbereich
Überspannweite 8,00 m im Lichten
Achse N/4
Menge: 2,000 St

**02.17 Fachwerkträger, 8,00 m i. L., Gebrauchsüberlassung**
Verlängerung der Gebrauchsüberlassung über die 4-wöchige Grundeinsatzzeit hinaus.
Menge: 40,000 Wo

**02.18 Gitterfachwerkträger, Überspannweite 6,00 m i.L.**
Gitterfachwerträger
zur Überbrückung der Kelleraussentreppe
Überspannweite 6,00 m im Lichten
Achse M / 1-3
Menge: 2,000 St

**02.19 Fachwerkträger, 6,00 m i.L Gebrauchsüberlassung**
Verlängerung der Gebrauchsüberlassung über die 4-wöchige Grundeinsatzzeit hinaus.
Menge: 40,000 Wo

**02.20 Innenseitiger Seitenschutz, Zulage**
Zulage zu Position "Stahlrohrgerüst" für Lieferung und Erstellung eines zusätzlichen innenseitigen Seitenschutzes gemäß DIN EN 12810 und 12811 einschl. aller erforderlichen Systembauteile wie Geländerholmen, Zwischenholmen, Bordbrettern etc. bei großflächigen Fensterausschnitten. Abgerechnet wird nur die reine zu sichernde Öffnungsgröße.

Grundvorhaltung: 4 Wochen
Menge: 230,000 m

**02.21 Innenseitiger Seitenschutz, Gebrauchsüberlassung**
Gebrauchsüberlassung des innenseitigen Seitenschutz über die Grundeinsatzzeit hinaus, Arbeits- und Schutzgerüst gemäß DIN EN 12811-1.
Lastklasse: 4 (bis 3 kN/m²)Belagsbreite: Klasse W09
Menge: 4600,000 m/Wo

**02.22 Konsolgerüst auskragend Bauteile, 0,60 m**
Gerüstverbreiterung/Konsolgerüst an auskragenden Bauteilen (z.B. Erkern, Pfeilern oder Stützen),
inkl. Rückbau
Lastklasse wie Hauptposition,
Grundvorhaltung 4 Wochen.
Konsolbreite: bis 0,60 m
Lastklasse :4
Menge: 655,000 m

**02.23 Umsetzen Konsolgerüst 60 cm auf 30 cm**
Demontage der Konsolen, b=60 cm
und Montage der Konsolen, b = 30 cm.

Das Umsetzen erfolgt an 4 separaten Terminen.
Menge: 655,000 m

**02.24 Konsolgerüst, Gebrauchsüberlassung**
Konsolgerüst als Arbeitsgerüst; Verlängerung der Gebrauchsüberlassung über die 4-wöchige Grundeinsatzzeit hinaus.
Menge: 13100,000 m/Wo

**02.25 Dachdeckerfanggerüst**
Dachdeckerfanggerüst gem. Unfallverhütungsvorschriften
Gebrauchsüberlassung bis 4 Wochen (Grundeinsatzzeit)
Menge: 309,000 m

**02.26 Dachdeckerfanggerüst, Gebrauchsüberlassung**
Gebrauchsüberlassung des Dachdeckerfanggerüstes über die Grundeinsatzzeit hinaus, Arbeits- und Schutzgerüst gemäß DIN EN 12811-1.
Lastklasse: 4 (bis 3 kN/m²)
Menge: 6180,000 m/wo

**02.27 Bautenschutzmatte, Gerüstunterbau, 8 mm**
Bautenschutzmatte aus Gummigranulat als Schutzlage unter Gerüst, zum Schutz der Aufstandsflächen (Dämmung, Abdichtung, Belag auf fertigen Dachflächen), einschl. Abbau und Abtransport nach Ende der Arbeiten.
Mattendicke : 8 mm
Breite : 2 m
Menge: 125,000 m²

**02.28 Bautenschutzmatte, Gebrauchsüberlassung**
Gebrauchsüberlassung der Bautenschutzmatte aus Gummigranulat unter Gerüst
Menge: 1500,000 m²Wo

**02.29 Lastverteilplatte, Gerüstunterbau, 25 mm**
Lastverteilplatten aus Holzwerkstoffplatten, dicht gestoßen, unter Gerüst verlegen, einschl. Abbau und Abtransport nach Ende der Arbeiten.
Plattendicke : 25 mm
Breite  : 2 m
Menge: 125,000 m²

**02.30 Lastverteilplatte, Gebrauchsüberlassung**
Gebrauchsüberlassung der Lastverteilplatte aus Holzwerkstoff, unter Gerüst
Menge: 1500,000 m²Wo

**02.31 Podesttreppe, H= 4,0 m**
Podesttreppe an vorbeschriebenem Gerüst, Grundeinsatzzeit bis 4 Wochen.Grundfläche: ca. 2,10 / 2,50 - 3,00 m
Gerüsthöhe : ca. 4,00 m
Menge: 1,000 St

**02.32 Podesttreppe, H= 4,0 m, Gebrauchsüberlassung**
Zusätzliche Gerüstvorhaltung der Podesttreppe an Fassadengerüst über die Grundeinsatzzeit hinaus für jede weitere Woche je Podesttreppe.
Menge: 20,000 St/W

**02.33 Podesttreppe, H= 10,0 m**
Podesttreppe an vorbeschriebenem Gerüst, Grundeinsatzzeit bis 4 Wochen.Grundfläche: ca. 2,10 / 2,50 - 3,00 m
Gerüsthöhe : ca.10,0 m
Menge: 1,000 St

**02.34 Podesttreppe, H= 10,0 m, Gebrauchsüberlassung**
Zusätzliche Gerüstvorhaltung der Podesttreppe an Fassadengerüst über die Grundeinsatzzeit hinaus für jede weitere Woche je Podesttreppe.
Menge: 20,000 St/W

### Titel 03 Raumgerüste / LK 4

#### Bereich 03.01 Lehrschwimmbecken / Raumgerüste

**Ausführungsbeschreibung 1 Raumgerüste als Arbeitsgerüst**
*Raumgerüste als Arbeitsgerüst*
Raumgerüste in Innenräumen nach DIN 18451 als flächenorientiertes Arbeitsgerüst nach DIN 4420 (Standgerüst), obere Arbeitsebene vollflächig belegt einschl. der erforderlichen Leitergänge nach den Vorschriften der Berufsgenossenschaften und laut eigens zu erstellender Statik, aufstellen, vorhalten und nach Abschluss der Arbeiten abbauen und abfahren.

Lastklasse 4 nach EN 12811-1,

Der Aufbau erfolgt im Bereich von Becken in unterschiedlichen Höhen. .

Abrechung erfolgt über Volumen bis OK Podiumsbelag

Es steht dem Bieter frei die Konstruktion auch als Podiumsebene mit einer Konstruktion aus Überbrückungsträgern und achsmäßig angeordneten Gerüstbrücken herzustellen.

**03.01.1 Raumgerüst, Arbeitsgerüst, LK 4, H= ca. 2,0 bis 4,0 m**
Arbeitsgerüst gemäß DIN EN 12811-1 als flächenorientiertes Standgerüst (Raumgerüst)
Arbeitshöhe :  ca. 2,5 m
  (bis OK Podiumsbelag innerhalb des Beckens)

Lastklasse : 4
Menge: 390,000 m³

**03.01.2 Raumgerüst, LK 4, Gebrauchsüberlassung**
Gebrauchsüberlassung  für Arbeitsgerüst gemäß DIN EN 12811-1 als flächenorientiertes Standgerüst (Raumgerüst).
Menge: 7800,000 m³Wo

**03.01.3 Gerüstbelag / OSB 22 mm**
Gerüstbelag mit OSB-Platten 22mm stark auslegen und gegen verrutschen sichern.

inkl. Transport, Montage, aller Schneid- und Anpassarbeiten, Abbau und Entsorgung nach der Vorhaltezeit
Menge: 160,000 m²

**03.01.4 Vorhaltung / OSB-Platten**
Vorhaltekosten für die OSB-Platten
Menge: 3200,000 m² W

#### Bereich 03.02 Schwimmerbecken / Raumgerüste

**Ausführungsbeschreibung 2 Raumgerüste als Arbeitsgerüst**
*Raumgerüste als Arbeitsgerüst*
Raumgerüste in Innenräumen nach DIN 18451 als flächenorientiertes Arbeitsgerüst nach DIN 4420 (Standgerüst), obere Arbeitsebene vollflächig belegt einschl. der erforderlichen Leitergänge nach den Vorschriften der Berufsgenossenschaften und laut eigens zu erstellender Statik, aufstellen, vorhalten und nach Abschluss der Arbeiten abbauen und abfahren.

Lastklasse 4 nach EN 12811-1,

Der Aufbau erfolgt im Bereich von Becken in unterschiedlichen Höhen. .

Abrechung erfolgt über Volumen bis OK Podiumsbelag

Es steht dem Bieter frei die Konstruktion auch als Podiumsebene mit einer Konstruktion aus Überbrückungsträgern und achsmäßig angeordneten Gerüstbrücken herzustellen.

**03.02.1 Raumgerüst, Arbeitsgerüst, LK 4, H= ca. 2,0 bis 4,0 m**
Arbeitsgerüst gemäß DIN EN 12811-1 als flächenorientiertes Standgerüst (Raumgerüst)
Arbeitshöhe :  ca. 2,0 bis 4.0 m
  (bis OK Podiumsbelag innerhalb des Beckens)

Lastklasse : 4
Menge: 1150,000 m³

**03.02.2 Raumgerüst, LK 4, Gebrauchsüberlassung**
Gebrauchsüberlassung  für Arbeitsgerüst gemäß DIN EN 12811-1 als flächenorientiertes Standgerüst (Raumgerüst).
Menge: 23000,000 m³Wo

**03.02.3 Gerüstbelag / OSB 22 mm**
Gerüstbelag mit OSB-Platten 22mm stark auslegen und gegen verrutschen sichern.

inkl. Transport, Montage, aller Schneid- und Anpassarbeiten, Abbau und Entsorgung nach der Vorhaltezeit
Menge: 410,000 m²

**03.02.4 Vorhaltung / OSB-Platten**
Vorhaltekosten für die OSB-Platten
Menge: 8200,000 m² W

### Titel 04 Innengerüste

**Ausführungsbeschreibung 3 Arbeitsgerüst / Innen / Lastklasse 3**
*Arbeitsgerüst / Innen / Lastklasse 3*
Stahlgerüst, als längenorientiertes Arbeitsgerüst (Standgerüst) nach DIN, aufstellen, vorhalten, abbauen und abfahren, geeignet für Wandbekleidungs- und Beschichtungsarbeiten, Arbeitsebenen vollflächig belegt einschl. der erf. Leitergänge nach den Vorschriften der BG und laut geprüfter Statik

wie folgt:
- Lastklasse 3
- Breitenklasse W06
-  Befestigung an Stb-Wänden
- Lichte Höhe ca. 2,00 m zwischen Gerüstlagen
- Abstand zur Wand ca. 50 cm
- Gerüsthöhen unterschiedlich gem. Positionen/Bereiche

Abgerechnet wird nach oberster Gerüstlage(Lauflage) zzgl. + 2,00 m

**04.1 Fassadengerüst, Arb.gerüst, LK 3, W06**
Arbeitsgerüst für Fassadenarbeiten als längenorientiertes Standgerüst ohne Bekleidung, gemäß DIN EN 12811-1 und DIN EN 12810-1.

Einzurüstende Fläche  : senkrecht,
Höhe einzurüstender Fläche : 2,00-6,00 m
Standfläche  : eben, normal belastbar
Zugang  : mit Leiter (LA)
Höhenklasse  : H2
Breitenklasse  : W06
Lastklasse  : 3 (bis 2 kN/m²)
Menge: 700,000 m²

**04.2 Fassadengerüst, LK 3, Gebrauchsüberl.**
Gebrauchsüberlassung des Fassadengerüstes gemäß DIN EN 12811-1.

Lastklasse: 3 (bis 2 kN/m²)
Belagsbreite: W06
Menge: 14000,000 m²Wo

**04.3 Überbrückung, LK 3, W06**
Überbrückung von Durchfahrten, Eingängen, nicht tragfähigen Bauteilen u. dgl. in der Gerüstkonstruktion.
Überbrückungsbreite : ca.3-6m
Lastklasse : 3
Breitenklass  : W06
Menge: 15,000 m

**04.4 Überbrückung, LK 3, W06, Gebrauchsüberlassung**
Gebrauchsüberlassung der Überbrückung
Menge: 300,000 m/Wo

**04.5 Absturzsicherung, Innengeländer vor Öffnungen**
Innengeländer als wandseitigen Seitenschutz bzw. Absturzsicherung am Fassadengerüst, bestehend aus Geländerholm, Zwischenholm und ggf. Bordbrett.
Das Geländer ist überall dort anzubringen, wo Fenster-, Fassaden- und Türöffnungen sind.
Menge: 110,000 m

**04.6 Innengeländer, Gebrauchsüberlassung**
Gebrauchsüberlassung der Seitenschutz/Innengeländer am Fassadengerüst
Menge: 2200,000 mWo

**04.7 Arbeitsgerüst, innen, Treppenhaus**
Arbeitsgerüst innen, als längenorientiertes Standgerüst im Treppenhaus, gemäß DIN EN 12811-1.Gebrauchsüberlassung bis 4 Wochen (Grundeinsatzzeit).Standfläche: Treppe
Höhe einzurüstender Fläche : 'bis' 7,0m
Breitenklasse: W07
Höhenklasse: H2
Lastklasse: 3
Menge: 70,000 m²

**04.8 Arbeitsgerüst innen, Treppenhaus Gebrauchsüberlassung**
Innengerüst als längenorientiertes Standgerüst, als Arbeitsgerüst, Verlängerung der Gebrauchsüberlassung über die 4-wöchige Grundeinsatzzeit hinaus.
Menge: 1400,000 m2/W

### Titel 05 Stundenlohnarbeiten

**05.1 Stundensatz Gerüstbau-Monteur**
Arbeiten, welche nicht in den Positionen erfasst sind und gegen Nachweis zur Ausführung kommen: Gerüstbau-Monteur
Menge: 10,000 h

**05.2 Stundensatz Gerüstbau-Werker**
Arbeiten, welche nicht in den Positionen erfasst sind und gegen Nachweis zur Ausführung kommen: Gerüstbau-Werker
Menge: 10,000 h

**05.3 Stundensatz Gerüstbau-Helfer**
Arbeiten, welche nicht in den Positionen erfasst sind und gegen Nachweis zur Ausführung kommen: Gerüstbau-Helfer
Menge: 10,000 h
